# Descalcificador electrònic "CAL-X"

- Propietat de l'arxiu: CYPE INGENIEROS, S.A.
- Format: FIEBDC-3/2002
- Divisa: EUR
- Costos indirectes: 3.00 %
- IVA: 21.00 %

## I Instal·lacions

### IF Fontaneria

#### IFT Sistemes de tractament d'aigua

**IFT115** U Descalcificador electrònic "CAL-X".
Descalcificador electrònic, model CAL-STOP 3 "CAL-X", de 220x150x50 mm, diàmetre màxim de la canonada 32 mm, freqüència de funcionament entre 20 i 80 KHz, per a alimentació a 100-240 V i 50/60 Hz de freqüència amb font d'alimentació de 12 Vcc, consum elèctric 1 W, amb indicadors lluminosos de tensió i funcionament. Inclús elements de fixació.
Inclou: Replanteig. Col·locació i fixació. Comprovació del seu correcte funcionament.
Criteri d'amidament de projecte: Nombre d'unitats previstes, segons documentació gràfica de Projecte.
Criteri de mesura d'obra: Es mesurarà el nombre d'unitats realment executades segons especificacions de Projecte.

| Codi | Ut | Descripció | Rendiment | Preu | Import |
|---|---|---|---|---|---|
| mt37cal010z | U | Descalcificador electrònic, model CAL-STOP 3 "CAL-X", de 220x150x50 mm, diàmetre màxim de la canonada 32 mm, freqüència de funcionament entre 20 i 80 KHz, per a alimentació a 100-240 V i 50/60 Hz de freqüència amb font d'alimentació de 12 Vcc, consum elèctric 1 W, amb indicadors lluminosos de tensió i funcionament. Amb elements de fixació. (material) | 1.000 | 1425.00 | 1425.00 |
| mo008 | h | Oficial 1ª lampista. (mà d'obra) | 0.643 | 30.63 | 19.70 |
| mo107 | h | Ajudant lampista. (mà d'obra) | 0.643 | 26.36 | 16.95 |
| % | % | Costos directes complementaris | 4 % | 1461.65 | 58.47 |
|  |  | Costos directes |  |  | 1520.12 |
